# Bona Gel - Garrafa 5 litros

- Propiedad del archivo: CONSTRUNARIO
- Formato: FIEBDC-3/2012
- Programa: Construnario Versión 3.51
- Fecha de los precios: 27/06/2013
- Divisa: EUR

**WB074002002** l Bona Gel - Garrafa 5 litros
Bona Gel es una imprimación diseñada para su aplicación con espátula de acero inoxidable sobre suelos expuestos a un desgaste normal. Fácil de aplicar y con un secado muy rápido que hace posible acabar el suelo y tenerlo listo en tan solo un día. Bona Gel también se puede usar entre capas para limpiar y eliminar el polvo fino y para rellenar arañazos menores, lo que mejora tanto la capacidad de rellenado como el aspecto del suelo. Características: - Sistema rápido. - Deja una superficie limpia y suave. - Se puede usar directamente sobre la madera o entre dos capas de acabado. - Tiempo de secado: de 15 a 20 min. a 20°C. - Rendimiento: de 25 a 35 m²/litro (30-40 g/m²) por capa. - Embalaje: 3 garrafas de 5 litros x caja.
