# Bona Mega Extra Mate - Garrafa 5 litros

- Propiedad del archivo: CONSTRUNARIO
- Formato: FIEBDC-3/2012
- Programa: Construnario Versión 3.51
- Fecha de los precios: 27/06/2013
- Divisa: EUR

**WT133920001** l Bona Mega Extra Mate - Garrafa 5 litros
Bona Mega es un barniz 100% de poliuretano, al agua de 1 componente, recomendado para zonas comerciales y domésticas sujetas a un elevado desgaste. Como se consigue una reticulación usando el oxígeno del aire, Bona Mega ofrece el mismo rendimiento de los barnices de dos componentes sin la necesidad de usar un catalizador aparte. Características: - Elevada resistencia al desgaste, a las marcas de arrastre de los zapatos y a los arañazos. - Muy buena resistencia a los productos químicos. - Reduce la tensión de la madera gracias a su baja permeabilidad. - Cumple la norma DIN 18032:2 relativa a la resistencia a los resbalones (brillo, satinado y mate). - Tiempo de secado: de 2,5 a 3 horas a 20°C. - Cubrición: de 8 a 10 m²/litro (120-100 g/m²). - Embalaje: 3 garrafas de 5 litros x caja.
