# Bona Sportive Finish Brillo + Endurecedor - Garrafa 10, 4 litros

- Propiedad del archivo: CONSTRUNARIO
- Formato: FIEBDC-3/2012
- Programa: Construnario Versión 3.51
- Fecha de los precios: 27/06/2013
- Divisa: EUR

**WT134024003** l Bona Sportive Finish Brillo + Endurecedor - Garrafa 10, 4 litros
Bona Sportive Finish es un barniz de 2 componentes 100% de poliuretano, al agua, para tratar la superficie de suelos de madera deportivos, ya sea para actividades especializadas o para pabellones multiusos. Características: - Elevada resistencia al desgaste, a las marcas de arrastre de los zapatos y a los arañazos. - Buena resistencia a los productos químicos. - Cumple la norma EN 14904:2006 y la norma DIN 18032:2 relativa a la resistencia a los resbalones. - Tiempo de secado (a 20°C) para: Lijado: de 2,5 a 3 horas. Uso moderado: 8 horas. Dureza completa: 7 días. - Cubrición: de 8 a 10 m²/litro (100-120 g/m²). - Embalaje: 2 garrafas de 10,4 litros x caja.
