# Bona Cleaner - Garrafa 5 litros

- Propiedad del archivo: CONSTRUNARIO
- Formato: FIEBDC-3/2012
- Programa: Construnario Versión 3.51
- Fecha de los precios: 10/03/2015
- Divisa: EUR

**WM760020001** l Bona Cleaner - Garrafa 5 litros
Bona Cleaner es la nueva fórmula para una limpieza profunda con poca formación de espuma para suelos de madera barnizados. Para usar con autofregadoras o con métodos de limpieza convencionales. Detergente de pH neutro que no deja residuos. Características: - Especialmente diseñado para suelos barnizados y suelos de corcho. - Fórmula eficaz y con poca formación de espuma. - No deja residuos ni opacidades. - Para mantenimiento diario y para limpieza en profundidad. - Limpieza normal: 100 ml / 10 litros de agua. - Para suelos muy sucios: 200 ml / 10 litros de agua. - Embalaje: 3 garrafas de 5 litros x caja.
