# Bona Remover - Bote 1 litro

- Propiedad del archivo: CONSTRUNARIO
- Formato: FIEBDC-3/2012
- Programa: Construnario Versión 3.51
- Fecha de los precios: 27/06/2013
- Divisa: EUR

**WM650013020** l Bona Remover - Bote 1 litro
Bona Remover es un decapante de productos restauradores concentrado diseñado para eliminar Bona Polish y Bona Freshen Up. También sirve para tratar suelos que se hayan vuelto resbaladizos y para eliminar las marcas negras de los tacones de zapatos. Características: - Para eliminar productos restauradores: 1 litro / 5 litros de agua. - Para eliminar marcas de arrastre de zapatos: 1 tapón / 100 ml de agua. - Embalaje: 10 garrafas de 1 litro x caja.
