# Bona R870T - Salchichón 2.810 ml

- Propiedad del archivo: CONSTRUNARIO
- Formato: FIEBDC-3/2012
- Programa: Construnario Versión 3.51
- Fecha de los precios: 27/06/2013
- Divisa: EUR

**BR870T5800M1BO** u Bona R870T - Salchichón 2.810 ml
Bona R870T es un adhesivo elástico duro en base silano de 1 componente para suelos de parquet de conformidad con la norma EN 14293 (duro). Se trata de un sistema de "unión pura"; no contiene plasticidas ni ningún otro dispersante líquido para mejorar su expansibilidad ni para facilitar su aplicación. El adhesivo endurecido es capaz de soportar el desplazamiento del suelo durante la expansión (debido a su dureza estabilizará el suelo, especialmente los suelos de madera macizos). Por lo general no se precisa el uso de una imprimación. El adhesivo endurece mediante una reacción química con la humedad. Bona R870T está optimizado para combinar su uso con Bona OptiSpread. Características: - Fuerza extrema para todo tipo de parquet. - No contiene plasticidas ni dispersantes líquidos. - No produce abarquillamiento de la madera. - Rápida fuerza de pegado inicial. - Textura firme. Retiene el patrón de la espátula. - Las manchas accidentales de este adhesivo se eliminan con facilidad. - Clasificado como "duro" según la norma EN 14293. - Embalaje: 4 unidades de 2.810 ml x caja.
