# Mecanismo piloto pulsador escalera lámparas E10. Pulsador NA. Contacto separado para señalización

- Propiedad del archivo: CONSTRUNARIO
- Formato: FIEBDC-3/2012
- Programa: Construnario Versión 2.11
- Fecha de los precios: 25/05/2015
- Divisa: EUR

**5101 10** u Mecanismo piloto pulsador escalera lámparas E10. Pulsador NA. Contacto separado para señalización
- Con bornes a tornillo. - Embalaje: 10 unidades x caja.
