# Termostato con conmutador. Blanco, brillo. Series Berker S.1, B.3, B.7

- Propiedad del archivo: CONSTRUNARIO
- Formato: FIEBDC-3/2012
- Programa: Construnario Versión 2.11
- Fecha de los precios: 25/05/2015
- Divisa: EUR

**2026 89 82** u Termostato con conmutador. Blanco, brillo. Series Berker S.1, B.3, B.7
- 230V. - Calefacción: 10 (4)A. - Refrigeración 5 (2)A. - Embalaje: 1 unidad x caja.
