# Tapa central acopladores fibra óptica Duplex SCT / SC. Blanco polar, mate. Series Berker S.1, B.3, B.7, Q.1, K.1, K.5, Arsys

- Propiedad del archivo: CONSTRUNARIO
- Formato: FIEBDC-3/2012
- Programa: Construnario Versión 2.11
- Fecha de los precios: 25/05/2015
- Divisa: EUR

**1480 19 09** u Tapa central acopladores fibra óptica Duplex SCT / SC. Blanco polar, mate. Series Berker S.1, B.3, B.7, Q.1, K.1, K.5, Arsys
- Utilizar sólo con marcos intermedios de la serie correspondiente. - Duplex SCT (series Berker S.1, B.3, B.7, Q.1). - Duplex SC (series Beker K.1, K.5, Arsys). - Embalaje: 10 unidades x caja.
