# Tapa transmisión y control de dispositivo 18, 8 mm. Blanco polar, brillo. Series Berker S.1, B.3, B.7, K.1, K.5, Arsys, Estancas IP44

- Propiedad del archivo: CONSTRUNARIO
- Formato: FIEBDC-3/2012
- Programa: Construnario Versión 2.11
- Fecha de los precios: 25/05/2015
- Divisa: EUR

**1431 09** u Tapa transmisión y control de dispositivo 18, 8 mm. Blanco polar, brillo. Series Berker S.1, B.3, B.7, K.1, K.5, Arsys, Estancas IP44
- Utilizar sólo con marcos intermedios de la serie correspondiente. - Mecanismo ref.: 4604 (series Berker S.1, B.3, B.7). - Embalaje: 10 unidades x caja.
