# Tapa toma doble equipotencial. Blanco, brillo. Series Berker S.1, B.3, B.7, Arsys, Estancas IP44

- Propiedad del archivo: CONSTRUNARIO
- Formato: FIEBDC-3/2012
- Programa: Construnario Versión 2.11
- Fecha de los precios: 25/05/2015
- Divisa: EUR

**1403 02** u Tapa toma doble equipotencial. Blanco, brillo. Series Berker S.1, B.3, B.7, Arsys, Estancas IP44
- Mecanismo ref.: 1061 (series Berker S.1, B.3, B.7, Arsys). - Utilizar sólo con marcos intermedios de la serie correspondiente (serie Berker Arsys). - Embalaje: 10 unidades x caja.
