# Kit hidraúlico LG modelo HN0914.NK1. Alimentación 1 f-220V-50Hz. Potencia 4,0 kw. Calor 15 a 55ºC. Frío 6 a 30ºC

- Propiedad del archivo: CONSTRUNARIO
- Formato: FIEBDC-3/2012
- Programa: Construnario Versión 1.9
- Fecha de los precios: 12/06/2014
- Divisa: EUR

**HN0914 NK1** Kit hidraúlico LG modelo HN0914.NK1. Alimentación 1 f-220V-50Hz. Potencia 4,0 kw. Calor 15 a 55ºC. Frío 6 a 30ºC
Kit hidráulico interior LG modelo HN0914.NK1 para unidades Therma V Split, de 4 kW de resistencia eléctrica monofásica. Caudal de agua mínimo 15 l/min, altura manométrica máxima de 6 mca y depósito de expansión de 8 litros. Dimensiones, 850x490x315 mm. Peso, 48 Kg. Nivel sonoro de 28 dBA a 1 m. Compatible con la unidad exterior HU091 U41.
