# Unidad exterior LG modelo MU2M15.UL2, sistema Multi Inverter multitubería. 4.100 W frio, 4.700 W calor

- Propiedad del archivo: CONSTRUNARIO
- Formato: FIEBDC-3/2012
- Programa: Construnario Versión 1.9
- Fecha de los precios: 07/06/2013
- Divisa: EUR

**MU2M15 UL2** Unidad exterior LG modelo MU2M15.UL2, sistema Multi Inverter multitubería. 4.100 W frio, 4.700 W calor
Unidad exterior de un conjunto Multi Inverter bomba de calor monofásica, de LG, modelo MU2M15.UL2, con refrigerante R-410A, de capacidad frigorífica nominal 4,1 kW y capacidad calorífica nominal 4,7 kW. Conectable hasta con 2 unidades interiores. Presión sonora, medida a 1 m de distancia de la unidad, 49 dBA. Protección ORO anticorrosión para la batería del intercambiador, caudal máximo de aire exterior de 1.692 m3/h, descarga de aire horizontal y dimensiones 545 x 770 x 288 mm. Peso: 37 Kg. Válvulas de servicio de las siguientes dimensiones: líquido, 1/4" y gas, 3/8".
