# Derivación de LG modelo PMBL5620 para sistema Multi Inverter

- Propiedad del archivo: CONSTRUNARIO
- Formato: FIEBDC-3/2012
- Programa: Construnario Versión 1.9
- Fecha de los precios: 07/06/2013
- Divisa: EUR

**PMBL5620** Derivación de LG modelo PMBL5620 para sistema Multi Inverter
Derivación de LG, modelo PMBL5620, para conectar 2 cajas de distribución (aplicable todos los modelos de uds. exteriores menos al FM37AH.UE0) de LG.
