# Conjunto LG Cassette H-Inverter monofásico, modelo UT18H, de 5.000 W en frío y 5.500 W en calor, A+/A+

- Propiedad del archivo: CONSTRUNARIO
- Formato: FIEBDC-3/2012
- Programa: Construnario Versión 1.9
- Fecha de los precios: 16/06/2014
- Divisa: EUR

**UT18H** Conjunto LG Cassette H-Inverter monofásico, modelo UT18H, de 5.000 W en frío y 5.500 W en calor, A+/A+.
Conjunto de LG, modelo UT18H, tipo cassette 4 vías bomba de calor High inverter monofásico. Ud. Interior: UT18H.NP1. Ud. Exterior: UU18WH.UE1. EER/COP: 3.70/4.07 SEER/SCOP: 5,81/4,01 (A+/A+). Con refrigerante R-410A, de 5,0 kW de potencia frigorífica nominal y 5,5 kW de potencia calorífica nominal. Consumo nominal en frío, 1.350 W, y en calor 1.350 W. Caudal de aire máximo unidad interior, 1.020 m3/h. Caudal de aire máximo unidad exterior, 3.480 m3/h. Dimensiones unidad interior, sin panel: 204x840x840 mm, panel: 25x950x950 mm; unidad exterior, 808x870x320 mm. Peso, 21 kg unidad interior + 5 kg panel y 58 Kg unidad exterior. Nivel sonoro ud. interior de 39/37/34 dBA a 1,5 m y ud. exterior 47/50 dBA a 1 m. Protección oro anticorrosión en la unidad exterior. Control por dos sensores, cambio y arranque automático. Líneas frigoríficas de 1/4" para líquido y 1/2" para gas. Distancias de interconexión de 50 m de longitud total y 30 m de desnivel. Incluye control remoto por cable.
