# Unidad exterior LG Multi V IV Recuperacion de calor, modelo ARUB280LTE4, de 78,4 KW en frío y 88,2 KW en calor

- Propiedad del archivo: CONSTRUNARIO
- Formato: FIEBDC-3/2012
- Programa: Construnario Versión 1.9
- Fecha de los precios: 22/10/2013
- Divisa: EUR

**ARUB280LTE4** Unidad exterior LG Multi V IV Recuperacion de calor, modelo ARUB280LTE4, de 78,4 KW en frío y 88,2 KW en calor
Unidad exterior para sistema MULTI V IV Recuoeraciónde Calor de volumen de refrigerante variable, marca LG, modelo ARUB280LTE4 (ARUB120LTE4+ARUB160LTE4), con refrigerante R-410A, de capacidad frigorífica nominal 78,4 kW y capacidad calorífica nominal 88,2 kW. Conectable a 45 (56) unidades interiores. Dimensiones, (1.240 x 1.680 x 760)+(920 x 1.680 x 760) mm; peso 245 + 208 Kg; límites de funcionamiento en refrigeración de -10 ºC a 43 ºC TBS, y en calefacción de -25 ºC a 18 ºC TBH. Caudal de aire máximo ventiladores axiales, 17.400+12.600 m3/h. Presión sonora, medida a 1 m de distancia de la unidad, 62 dB(A). Batería con protección oro anticorrosión.
