# Unidad interior Multi V de LG Cassette 2 vias, modelo ARNU24GTLC2, de 7.1 KW en frío y 8 KW en calor

- Propiedad del archivo: CONSTRUNARIO
- Formato: FIEBDC-3/2012
- Programa: Construnario Versión 1.9
- Fecha de los precios: 10/06/2013
- Divisa: EUR

**ARNU24GTLC2** Unidad interior Multi V de LG Cassette 2 vias, modelo ARNU24GTLC2, de 7.1 KW en frío y 8 KW en calor
Unidad interior para sistema Multi V de volumen de refrigerante variable, marca LG, tipo cassette 2 vías modelo ARNU24GTLC2, bomba de calor, de potencia frigorífica nominal 7,1 kW y potencia calorífica nominal 8 kW. Caudal de aire de 1.020/900/780 m3/h y nivel sonoro de 42/38/34 dBA a 1,5 m. Dimensiones de la unidad interior, sin panel: 830 x 550 x 225 mm; peso, 26 Kg; dimensiones del panel, 1.050 x 640 x 28,5 mm. Bomba de condensados incorporada.
