# Unidad interior Multi V de LG Conducto de alta presion, modelo ARNU42GBGA2, de 12.3 KW en frío y 13.8 KW en calor

- Propiedad del archivo: CONSTRUNARIO
- Formato: FIEBDC-3/2012
- Programa: Construnario Versión 1.9
- Fecha de los precios: 10/06/2013
- Divisa: EUR

**ARNU42GBHA2** Unidad interior Multi V de LG Conducto de alta presion, modelo ARNU42GBGA2, de 12.3 KW en frío y 13.8 KW en calor
Unidad interior para sistema Multi V de volumen de refrigerante variable, marca LG, tipo conducto alta presión modelo ARNU42GBGA2, bomba de calor, de potencia frigorífica nominal 12,3 kW y potencia calorífica nominal 13,8 kW. Caudal de aire de 2.070/1.938/1.842 m3/h y nivel sonoro de 45/44/44 dB(A) a 1,5 m. Presión estática regulable de 5 a 16 mmca. Dimensiones de la unidad interior, 1.182 x 450 x 298 mm; peso, 38 Kg. Bomba de condensados incorporada. Control del caudal y de la presión estática desde el control remoto por cable
