# Unidad interior Multi V de LG Suelo sin envolvente, modelo ARNU18GCFU2, de 5.6 KW en frío y 6.3 KW en calor

- Propiedad del archivo: CONSTRUNARIO
- Formato: FIEBDC-3/2012
- Programa: Construnario Versión 1.9
- Fecha de los precios: 11/06/2013
- Divisa: EUR

**ARNU18GCEU2** Unidad interior Multi V de LG Suelo sin envolvente, modelo ARNU18GCFU2, de 5.6 KW en frío y 6.3 KW en calor
Unidad interior para sistema Multi V de volumen de refrigerante variable, marca LG, tipo suelo sin envolvente modelo ARNU18GCFU2, bomba de calor, de potencia frigorífica nominal 5,6 kW y potencia calorífica nominal 6,3 kW. Caudal de aire de 960/840/720 m3/h y nivel sonoro de 40/37/34 dBA a 1,5 m. Dimensiones de la unidad interior, 1.256 x 639 x 190 mm; peso, 27 Kg.
