# Kit de control de UTA de LG, modelo PRCKA0

- Propiedad del archivo: CONSTRUNARIO
- Formato: FIEBDC-3/2012
- Programa: Construnario Versión 1.9
- Fecha de los precios: 11/06/2013
- Divisa: EUR

**PRCKA0** Kit de control de UTA de LG, modelo PRCKA0
AHU control Kit de LG, modelo PRCKA0, para UTAs de mediano tamaño conectadas con uds. exteriores Multi V de LG.
