# Kit de control de UTA de LG, modelo PRCKD40E. 8 sistemas

- Propiedad del archivo: CONSTRUNARIO
- Formato: FIEBDC-3/2012
- Programa: Construnario Versión 1.9
- Fecha de los precios: 11/06/2013
- Divisa: EUR

**PRCKD40E** Kit de control de UTA de LG, modelo PRCKD40E. 8 sistemas
AHU Control Kit de LG, modelo PRCKD40E para conectar de 5 a 8 uds. exteriores. Kit de control para UTAs de gran tamaño o en aquellas en las que se desea tener un mayor control sobre los distintos elementos de actuación de la UTA.
