# Kit de expansión de UTA de LG, modelo PATX20A0E. Aplicable a sistemas frigorificos de 18 a 26HP

- Propiedad del archivo: CONSTRUNARIO
- Formato: FIEBDC-3/2012
- Programa: Construnario Versión 1.9
- Fecha de los precios: 11/06/2013
- Divisa: EUR

**PATX20A0E** Kit de expansión de UTA de LG, modelo PATX20A0E. Aplicable a sistemas frigorificos de 18 a 26HP
Kit de válvula de expansión electrónica de LG, modelo PATX20A0E para UTAs de gran tamaño conectadas con uds. exteriores Multi V de 18-26 hp de capacidad.
