# Control remoto programable y retroiluminado por cable ESTANDAR color blanco de LG, modelo PQRCVSL0QW

- Propiedad del archivo: CONSTRUNARIO
- Formato: FIEBDC-3/2012
- Programa: Construnario Versión 1.9
- Fecha de los precios: 11/06/2013
- Divisa: EUR

**PQRCVSL0QW** Control remoto programable y retroiluminado por cable ESTANDAR color blanco de LG, modelo PQRCVSL0QW
Control remoto de LG, modelo PQRCVSL0QW programable y retroiluminado por cable ESTANDAR color blanco para uds. interiores y recuperadores.
