# Guía de descarga de aire para unidades exteriores de 14, 16, 18 y 20 HP de Multi V III de LG, modelo PQAGX3S0

- Propiedad del archivo: CONSTRUNARIO
- Formato: FIEBDC-3/2012
- Programa: Construnario Versión 1.9
- Fecha de los precios: 11/06/2013
- Divisa: EUR

**PQAGX3S0** Guía de descarga de aire para unidades exteriores de 14, 16, 18 y 20 HP de Multi V III de LG, modelo PQAGX3S0
Guía de aire para dirigir la descarga de aire de la unidad exterior Multi V III (mod. 14/16/18/20 HP) de LG, modelo PQAGX3S0.
