# Tapa central para 3 módulos MINI-COM. Blanco polar, aterciopelado / blanco polar, mate. Series Berker Q.1, Q.3, Arsys

- Propiedad del archivo: CONSTRUNARIO
- Formato: FIEBDC-3/2012
- Programa: Construnario Versión 2.11
- Fecha de los precios: 25/05/2015
- Divisa: EUR

**1427 19 09** u Tapa central para 3 módulos MINI-COM. Blanco polar, aterciopelado / blanco polar, mate. Series Berker Q.1, Q.3, Arsys
- Utilizar sólo con marcos intermedios de la serie correspondiente (serie Berker Arsys). - Acabado blanco polar, aterciopelado: serie Berker Q.1. - Acabado blanco polar, mate: serie Berker Arsys. - Embalaje: 10 unidades x caja.
