# Filtro sílex antracita 24x69 Clack Impression 1 1/2” – Caudal: 4, 4 m3/h

- Propiedad del archivo: CONSTRUNARIO
- Formato: FIEBDC-3/2012
- Programa: Construnario Versión 3.51
- Fecha de los precios: 16/03/2022
- Divisa: EUR
- Código: grupagua-pol

**P5006997630** Filtro sílex antracita 24x69 Clack Impression 1 1/2” – Caudal: 4, 4 m3/h (19/05/2013)

| Código | Ud | Descripción | Rendimiento |
|---|---|---|---|
| 5006997630 | u | Filtro sílex antracita 24x69 Clack Impression 1 1/2” – Caudal: 4, 4 m3/h (material; 31/05/2013) | 1.000 |
| 5303024084 | u | Micro auxiliar válvulas WS1 (material; 03/06/2013) | 0.000 |

## Recursos

**5006997630** u Filtro sílex antracita 24x69 Clack Impression 1 1/2” – Caudal: 4, 4 m3/h
- Modelo botella: 24 x 69. - Dimensiones botella: 610 Ø x 1890 mm. - Grava: 55 kg. - Sílex: 140 kg. - Antracita: 130 kg. - Caudal a 15 m3/h/m2: 4,4 m3/h.

**5303024084** u Micro auxiliar válvulas WS1
- Micro auxiliar WS1.
