# Caja de empotrar gris con entrada de cable. Estrecha, Ø 45 mm, 22 mm profundidad. Serie Integro

- Propiedad del archivo: CONSTRUNARIO
- Formato: FIEBDC-3/2012
- Programa: Construnario Versión 2.11
- Fecha de los precios: 25/05/2015
- Divisa: EUR

**9 1820 01** u Caja de empotrar gris con entrada de cable. Estrecha, Ø 45 mm, 22 mm profundidad. Serie Integro
- Sólo para interruptores y pulsadores. - Embalaje: 200 unidades x caja.
