# Tubo evacuación multicapa con junta pegada EN1453 1M Ø 125

- Propiedad del archivo: CONSTRUNARIO
- Formato: FIEBDC-3/2012
- Programa: Construnario Versión 3.51
- Fecha de los precios: 01/03/2023
- Divisa: EUR
- Código: uralita-sist (23/08/2023)

**PURA1100811** Tubo evacuación multicapa con junta pegada EN1453 1M Ø 125
Tubería de PVC de evacuación multicapa UNE EN1453- 1 m serie B con junta pegada de Adequa® de 125 mm de diámetro, colocada en instalaciones interiores de desagüe, para baños y cocinas, con p.p. de piezas especiales de PVC y con unión pegada, instalada y funcionando.

| Código | Ud | Descripción | Rendimiento |
|---|---|---|---|
| URA1100811 | m | Tubo evacuación multicapa con junta pegada EN1453 1M Ø 125 (material) | 1.100 |
| URA1001305 | u | CX-4 Codo macho-hembra 45° Ø 125 JP gris 7037 (material) | 0.300 |
| URA1001223 | u | KX manguito unión hembra-hembra JP Ø 125 gris 7037 (material) | 0.100 |
| MOC170 | h | Oficial 1ª fontanero calefactor (mano de obra) | 0.100 |

## Recursos

**URA1100811** m Tubo evacuación multicapa con junta pegada EN1453 1M Ø 125
Los tubos de diámetro 32, 40 y 50, se suministran sin embocadura. Lote mínimo: 1 paquete. Con protección pasiva contra el fuego de acuerdo con el Código Técnico de la Edificación.
