# Tubería PVC corrugada doble pared teja Sanecor DN 250

- Propiedad del archivo: CONSTRUNARIO
- Formato: FIEBDC-3/2012
- Programa: Construnario Versión 3.51
- Fecha de los precios: 01/03/2023
- Divisa: EUR
- Código: uralita-sist (23/08/2023)

**PURA1111820** Tubería PVC corrugada doble pared teja Sanecor DN 250
Tubería de saneamiento de PVC de doble pared, exterior corrugada e interior lisa, color teja, de rigidez nominal SN8 (RCE mínima de 8 KN/m²) y coeficiente de fluencia a dos años inferior a 2, con un diámetro nominal de 250 mm y un diámetro interior de 228 mm, con unión por embocadura integrada (copa) provista de una junta elástica de doble anclaje, colocada en zanja sobre cama de arena de río, relleno lateral y superior hasta 20 cm por encima de la generatriz con la misma arena, c/p.p. de medios auxiliares, sin incluir excavación y posterior relleno de la zanja, instalada s/NTE-IFA-11, y con certificado de calidad de producto según UNE EN 13476 y marca Sanecor® o equivalente.

| Código | Ud | Descripción | Rendimiento |
|---|---|---|---|
| URA1111820 | m | Tubo PVC teja doble pared corrugado Sanecor DN250mm (int228) SN-8 6m (material) | 1.000 |
| URA7000582 | u | Bote 1 kg lubricante para juntas (material) | 0.006 |
| P01AA020 | m3 | Arena de río 0/6 mm (material) | 0.288 |
| MOC030 | h | Oficial primera (mano de obra) | 0.200 |
| MOC060 | h | Peón especializado (mano de obra) | 0.200 |

## Recursos

**URA1111820** m Tubo PVC teja doble pared corrugado Sanecor DN250mm (int228) SN-8 6m
Color: teja. Interior liso y exterior corrugado. Rigidez: >= 8 kN/m² (SN8). Unión por copa con junta elástica. Los precios indicados incluyen la junta. Es necesario el uso de lubricante especial para juntas para realizar la unión entre tubos. Esta tubería está sujeta a las especificaciones de producto definidas en la norma UNE-EN 13476 (Tuberías estructuradas para saneamiento).

**URA7000582** u Bote 1 kg lubricante para juntas
Se recomienda su uso en el montaje de tubos y accesorios con unión por junta elástica.
