# Conducto PVC orientado PN 12, 5 DN 200 RAL 4001

- Propiedad del archivo: CONSTRUNARIO
- Formato: FIEBDC-3/2012
- Programa: Construnario Versión 3.51
- Fecha de los precios: 01/03/2023
- Divisa: EUR
- Código: uralita-sist (23/08/2023)

**PURA2135924** Conducto PVC orientado PN 12, 5 DN 200 RAL 4001
Tubería de PVC orientado molecularmente, CLASE 500, PN 12,5 de 200 mm de diámetro nominal, unión por junta elástica con aro de fijación solidario a la misma de PP, para una presión de trabajo máxima de 12,5 Atm., de Longitud total 6,23 m, colocada en zanja sobre cama de arena de río, relleno lateral y superior hasta 20 cm. por encima de la generatriz con la misma arena, c/p.p. de medios auxiliares, sin incluir excavación y posterior relleno de la zanja, colocada s/NTE-IFA-11, con certificado de producto AENOR y marca URATOP® o equivalente.

| Código | Ud | Descripción | Rendimiento |
|---|---|---|---|
| URA2135924 | m | Tubo orientado URATOP® PN 12, 5 DN 200 c/Certificado AENOR RAL 4001 (material) | 1.000 |
| URA7000582 | u | Bote 1 kg lubricante para juntas (material) | 0.002 |
| P01AA020 | m3 | Arena de río 0/6 mm (material) | 0.180 |
| MOC170 | h | Oficial 1ª fontanero calefactor (mano de obra) | 0.055 |
| MOC070 | h | Peón ordinario (mano de obra) | 0.160 |

## Recursos

**URA2135924** m Tubo orientado URATOP® PN 12, 5 DN 200 c/Certificado AENOR RAL 4001
Tubo orientado URATOP® PN 12,5 DN 200 c/Certificado AENOR RAL 4001

**URA7000582** u Bote 1 kg lubricante para juntas
Se recomienda su uso en el montaje de tubos y accesorios con unión por junta elástica.
