# Interruptor serie Berker Q.3 Antracita

- Propiedad del archivo: CONSTRUNARIO
- Formato: FIEBDC-3/2012
- Programa: Construnario Versión 2.11
- Fecha de los precios: 25/05/2015
- Divisa: EUR
- Código: hager-sistem (18/04/2017)

**C1005HAG-1205B012** Interruptor serie Berker Q.3 Antracita (30/10/2013)

| Código | Ud | Descripción | Rendimiento |
|---|---|---|---|
| 3031 | u | Interruptor on/off 10AX, 250V (material) | 1.000 |
| 1620 60 86 | u | Tecla. Antracita, aterciopelado (material) | 1.000 |
| 1011 60 96 | u | Marco 1E, Q.3. Antracita, aterciopelado (material) | 1.000 |

## Recursos

**1620 60 86** u Tecla. Antracita, aterciopelado
- Adecuada para instalaciones IP44 y protección estanca utilizando el kit de sellado. - Embalaje: 10 unidades x caja.

**1011 60 96** u Marco 1E, Q.3. Antracita, aterciopelado
- Montaje vertical y horizontal. - Adecuado para instalaciones IP44 y protección estanca utilizando el kit de sellado. - Embalaje: 10 unidades x caja.
