# MAX 3 E, caudal nominal 12000 m3/h, potencia 3X400V 20, 7/34, 7/55, 4 Kw - Airtècnics -

- Propiedad del archivo: CONSTRUNARIO
- Formato: FIEBDC-3/2012
- Programa: Construnario Versión 3.40
- Fecha de los precios: 03/06/2014
- Divisa: EUR

**C1602AIR-118108** u MAX 3 E, caudal nominal 12000 m3/h, potencia 3X400V 20, 7/34, 7/55, 4 Kw - Airtècnics -
- Cortina normalmente instalada en posición vertical pero puede ser montada horizontalmente sobre puertas industriales. - Bastidor de perfilería de aluminio y paneles de acero electrozincado, acabado con pintura epoxi-poliéster de color blanco RAL 9016 como estándar. Otros colores disponibles bajo demanda. - Ventiladores axiales equipados con motor de rotor externo, protegidos por termocontacto con selección de 5 velocidades. Nivel sonoro extremadamente bajo. Libres de mantenimiento. - Incorporan batería eléctrica de tres etapas. - Difusor lineal con lamas de aluminio anodizado tipo airfoil con ángulo de descarga regulable en ambas direcciones. - Caja de control y mando a distancia IR incluidos. Cable telefónico de 10 m con conectores RJ45 (Plug & Play). Opcional: Interface para conectar a BMS, PLC… Acabados especiales: Pintura según carta RAL o metalizada.
