# Auxiliar de telemando y rearme automático, 2 P

- Propiedad del archivo: CONSTRUNARIO
- Formato: FIEBDC-3/2012
- Programa: Construnario Versión 2.11
- Fecha de los precios: 25/05/2015
- Divisa: EUR

**MZ915** u Auxiliar de telemando y rearme automático, 2 P
Hager Auxiliar telemando y rearme automático, 2 P Para interruptores diferenciales bipolares hasta 100 A. (excepto CD728V, CD748V, CDC728M y CDC748M) Interruptores automáticos bipolares hasta 63 A series M, N, MLN, NRN (con o sin bloque diferencial) y automáticos combinados ACC, ADC y AFC. Permite abrir y cerrar circuitos a distancia con la posibilidad de rearme automático, en caso de disparo intempestivo. Posibilidad de señalización a distancia del estado del interruptor asociado.
