# Bloque diferencial tipo A superinm., para int. serie HM, 2P, regul. 80-100-125A

- Propiedad del archivo: CONSTRUNARIO
- Formato: FIEBDC-3/2012
- Programa: Construnario Versión 2.11
- Fecha de los precios: 25/05/2015
- Divisa: EUR

**BTH280E** u Bloque diferencial tipo A superinm., para int. serie HM, 2P, regul. 80-100-125A
Hager Bloque diferencial tipo A superinm., para int. serie HM, 2P, regul. 80-100-125A Se acoplan lateralmente a los interruptores. Indicador amarillo para el defecto diferencial. HI - Superinmunizados: Son aparatos del tipo A que con el fin de proporcionar la máxima continuidad en el servicio, tienen unas características adicionales para: -Conseguir una mejor protección contra los disparos intempestivos originados por descargas atmosféricas, maniobras de red, balastos electrónicos, componentes de equipos informáticos, etc. -Evitar el no disparo del dispositivo diferencial por cegado, debido a los armónicos, señales de alta frecuencia, etc. Regulables: Permiten regulación en tiempo y sensibilidad para conseguir una óptima selectividad diferencial.
