# Borne de conexión con lengüeta lateral 1x35 mm²

- Propiedad del archivo: CONSTRUNARIO
- Formato: FIEBDC-3/2012
- Programa: Construnario Versión 2.11
- Fecha de los precios: 25/05/2015
- Divisa: EUR

**KF83A** u Borne de conexión con lengüeta lateral 1x35 mm²
Hager Borne de conexión con lengüeta lateral 1x25 mm² Destinados a la conexión de la aparamenta modular. 2 tipos de puentes de unión: -de lengüeta para aparamenta con bornes de jaula. -de horquilla para aparamenta con bornes de tornillo.
