# Relé temporizado con retardo a la conexión 10A, AC/DC

- Propiedad del archivo: CONSTRUNARIO
- Formato: FIEBDC-3/2012
- Programa: Construnario Versión 2.11
- Fecha de los precios: 25/05/2015
- Divisa: EUR

**EZN001** u Relé temporizado con retardo a la conexión 10A, AC/DC
Hager Relé temporizado con retardo a la conexión 10A, AC/DC Temporización: 0,1s a 10h. Tensión de alimentación: -12 a 48 V. -12 a 230 V. Frecuencia 50/60 Hz 1 contacto conmutado 8 A 230 V AC1.
