# Bloque diferencial electrónico para x160 de 125A, 4P, regulable, montaje lateral

- Propiedad del archivo: CONSTRUNARIO
- Formato: FIEBDC-3/2012
- Programa: Construnario Versión 2.11
- Fecha de los precios: 25/05/2015
- Divisa: EUR

**HBA126H** u Bloque diferencial electrónico para x160 de 125A, 4P, regulable, montaje lateral
Hager Bloque diferencial electrónico para x160 de 125A, 4P, regulable, montaje lateral Montaje al lado derecho. Señalización por LED o a distancia de la desconexión y del preaviso. (50% IDn) Fijación en perfil DIN. Conforme a norma CEI/EN 60947-2.
