# Contacto auxiliar para interruptores x160 - x250, 1NA + 1NC

- Propiedad del archivo: CONSTRUNARIO
- Formato: FIEBDC-3/2012
- Programa: Construnario Versión 2.11
- Fecha de los precios: 28/05/2015
- Divisa: EUR

**HXA021H** u Contacto auxiliar para interruptores x160 - x250, 1NA + 1NC
Hager Contacto auxiliar para interruptores x160 - x250, 1NA / 1NC AX - 1 conmutado (ON/OFF) 1 NA + 1 BC 250 V AC/3A 125 V DC/0,4A. AL - 1 conmutado (señal de defecto) 1 NA + 1 NC 250 V AC/3A 125 V DC/0,4A.
