# Conmutador I-0-II de 4x1250A para accionamiento frontal

- Propiedad del archivo: CONSTRUNARIO
- Formato: FIEBDC-3/2012
- Programa: Construnario Versión 2.11
- Fecha de los precios: 25/05/2015
- Divisa: EUR

**HI462** u Conmutador I-0-II de 4x1250A para accionamiento frontal
Hager Conmutador I-0-II de 4x1250A para accionamiento frontal 3 posiciones fijas I, 0, II. Suministrados con: -empuñadura bloqueable. -tornillos y tuercas para fijación de los terminales.
