# Puerta opaca blanca para cajas VX16NC, VX17NC

- Propiedad del archivo: CONSTRUNARIO
- Formato: FIEBDC-3/2012
- Programa: Construnario Versión 2.11
- Fecha de los precios: 25/05/2015
- Divisa: EUR

**VZ109** u Puerta opaca blanca para cajas VX16NC, VX17NC
Hager Puerta opaca blanca para cajas VX16NC, VX17NC Puertas opacas y transparentes. Para ser montadas a derecha o izquierda. Montaje a presión.
