# Caja empotrable Golf ICP+PIA serie VU, 4 filas, 1M ICP+42M PIA, puerta blanca

- Propiedad del archivo: CONSTRUNARIO
- Formato: FIEBDC-3/2012
- Programa: Construnario Versión 2.11
- Fecha de los precios: 25/05/2015
- Divisa: EUR

**VU48ICP** u Caja empotrable Golf ICP+PIA serie VU, 4 filas, 1M ICP+42M PIA, puerta blanca
Hager Caja empotrable Golf ICP/PIA serie VU, 4 filas, 1M ICP/42M PIA, puerta blanca Suministradas con: -regletas de conexión Quick Connect (conexión rápida). -obturadores. -mordazas de sujeción en pared hueca, autoextinguibilidad 850ºC (versiones VH) según UNE 60695-2-1. -clip porta-esquemas. Certificados de AENOR según UNE EN 201003. Homologación Iberdrola.
