# Caja de superf. estanca Vector VE, exterior, IP65, 4 filas, 48M, puerta transp

- Propiedad del archivo: CONSTRUNARIO
- Formato: FIEBDC-3/2012
- Programa: Construnario Versión 2.11
- Fecha de los precios: 25/05/2015
- Divisa: EUR

**VE412SN** u Caja de superf. estanca Vector VE, exterior, IP65, 4 filas, 48M, puerta transp
HAGER Caja de superf. estanca Vector VE, exterior, IP65, 4 filas, 48M. Suministradas con puerta transparente IP65 para montajes en exterior. -1 a 4 filas de 3 a 48 -1 a 3 filas de 18 a 54 Grado de protección: IP65 IK 07<12 IK08³12 Aislamiento clase II. Distancia entre perfiles DIN: 150mm (cajas de 18) 125mm (cajas 12 por fila) Perfil DIN regulable en profundidad. En policarbonato con una resistencia especial a los ataques por productos químicos y a los rayos ultravioleta. Color gris RAL 7035.
