# Caja de seguridad de superficie Vector serie VE, estanca IP55, 1 fila, 8 a 10M

- Propiedad del archivo: CONSTRUNARIO
- Formato: FIEBDC-3/2012
- Programa: Construnario Versión 2.11
- Fecha de los precios: 25/05/2015
- Divisa: EUR

**VE109A** u Caja de seguridad de superficie Vector serie VE, estanca IP55, 1 fila, 8 a 10M
Hager Caja de seguridad de superficie Vector serie VE, estanca IP55, 1 fila, 8 a 10M Realizadas en material aislante autoextinguible. Grado de protección IP55/IK07. Color rojo RAL 3020. Accesorios comunes.
