# Kit de fijacion de recambio (seraradores y tornillería)

- Propiedad del archivo: CONSTRUNARIO
- Formato: FIEBDC-3/2012
- Programa: Construnario Versión 2.11
- Fecha de los precios: 25/05/2015
- Divisa: EUR

**UC862E** u Kit de fijacion de recambio (seraradores y tornillería)
Soportes para embarrado hasta 4500 A(a componer, soportes + perfil de aluminio + escuadras)(sólo para quadroplus). Kit fijación de recambio (separadores y tornilleria).
