# Pletina de cobre para toma de tierra, quick connect, 750mm, armarios Quadro4/5/Plus

- Propiedad del archivo: CONSTRUNARIO
- Formato: FIEBDC-3/2012
- Programa: Construnario Versión 2.11
- Fecha de los precios: 25/05/2015
- Divisa: EUR

**UC978S** u Pletina de cobre para toma de tierra, quick connect, 750mm, armarios Quadro4/5/Plus
Pletina de toma de tierra con soportes para conexiones quick connect (2 para UC976S, 3 para UC978S). 1 perfil DIN. 1 soporte. 1 conexión quick connect.
