# Amperímetro analógico 0-100A, lectura a través de transformador SR101

- Propiedad del archivo: CONSTRUNARIO
- Formato: FIEBDC-3/2012
- Programa: Construnario Versión 2.11
- Fecha de los precios: 25/05/2015
- Divisa: EUR

**SM100** u Amperímetro analógico 0-100A, lectura a través de transformador SR101
Hager Amperímetro analógico 0-100A, lectura a través de transformador SR100 Para la medida de la tensión e intensidad en locales profesionales e industriales.
