# Relé de control de tensión monofásico 15-480 Vac / 15-700 Vcc

- Propiedad del archivo: CONSTRUNARIO
- Formato: FIEBDC-3/2012
- Programa: Construnario Versión 2.11
- Fecha de los precios: 25/05/2015
- Divisa: EUR

**EU102** u Relé de control de tensión monofásico 15-480 Vac / 15-700 Vcc
Hager Relé de control de tensión monofásico 15-480 Vac / 15-700 Vcc Para instalaciones que precisan control de la intensidad o de la tensión.
