# Programador digital semanal 1 vía, 6 maniobras/día, 1 conmutado, 16A

- Propiedad del archivo: CONSTRUNARIO
- Formato: FIEBDC-3/2012
- Programa: Construnario Versión 2.11
- Fecha de los precios: 25/05/2015
- Divisa: EUR

**EG071** u Programador digital semanal 1 vía, 6 maniobras/día, 1 conmutado, 16A
Hager Programador digital semanal 1 vía, 6 maniobras/día, 1 conmutado, 16A Programación diaria, diaria + semanal y anual. Reserva de 5 años con pila de litio. Mando manual ON/OFF. Todos los aparatos se pueden programar mediante llave incluida excepto. -EG071: no admite llave. -EG293B: se entrega sin llave.
