# Soporte de esquina para detectores de movimiento EE820 y EE830, color blanco

- Propiedad del archivo: CONSTRUNARIO
- Formato: FIEBDC-3/2012
- Programa: Construnario Versión 2.11
- Fecha de los precios: 25/05/2015
- Divisa: EUR

**EE825** u Soporte de esquina para detectores de movimiento EE820 y EE830, color blanco
Hager Soporte de esquina para detectores de movimiento EE820 y EE830, color blanco Soporte IP55. 1500W incandescencia. Luminosidad regulable: de 5 a 1000lux. Temporización: -de 5s a 15 min. -o impulso 1 seg. Distancia de detección: -16 metros. -12 metros de diámetro. Para EE84x.
