# Detector de movimientos por infrarrojos 360º de superficie

- Propiedad del archivo: CONSTRUNARIO
- Formato: FIEBDC-3/2012
- Programa: Construnario Versión 2.11
- Fecha de los precios: 25/05/2015
- Divisa: EUR

**EE804** u Detector de movimientos por infrarrojos 360º de superficie
Hager Detector de movimientos por infrarrojos 360º de superficie Superficie/Empotrar IP21. 1000w incandescencia. Luminosidad regulable: -de 5 a 1000lux. Temporización: -de 5s a 15 min. Diámetro superficie: 105.5 mm. Diámetro empotrar: 72 mm. Distancia de detección: 6 metros de diámetro.
